# V.C2. SBA Unfallschaden AQ 9.170
Angebotsaufforderung (GAEB DA XML 3.2, DA83)
Projekt: A-01897-00
Währung: EUR
Auftraggeber: Autobahn GmbH des Bundes, Niederlassung Südbayern (München), Autobahn GmbH-NL BY-S, Seidlstr.7-11, 80335 München, Seidlstraße 7-11, 80335 München, Telefon 089 54552-0
Erstellt mit: GXML Toolbox V3.3 R20230829, iTWO_64 V25.0.650, 12.05.2026

## A0189700006 Neubau AQ9.170 Bauleistung_V2
Datum: 12.05.2026
WaGr: 99_99_01

### Bereich 01 Übergeordnete Leistungen

#### Abschnitt 01.01 Baustelleneinrichtung

**01.01.0001 Baustelle einrichten Sämtl.LV-Abschn.*Zufahrt vorh.**
*** Pauschalposition
StL-Nr. 1910110711
Geräte, Werkzeuge und sonstige Betriebsmittel, die zur
vertragsgemäßen Ausführung der Bauleistungen erforderlich sind, auf die Baustelle bringen, bereitstellen und
soweit der Geräteeinsatz nicht gesondert vergütet
wird - betriebsfertig aufstellen einschl. der dafür
notwendigen Arbeiten. Die erforderlichen festen Anlagen
herstellen. Baubüros, Unterkünfte, Werkstätten, Lagerschuppen und dgl., soweit erforderlich, antransportieren, aufbauen und einrichten. Strom-, Wasser-, Fernsprechanschluss sowie Entsorgungseinrichtungen und dgl.
für die Baustelle, soweit erforderlich, herstellen. Bei
Bedarf Lagerplätze, sonstige Platzbefestigungen und
Wege im Baustellenbereich anlegen. Oberbodenarbeiten
einschl. Beseitigen von Aufwuchs für die Baustelleneinrichtung, soweit erforderlich, ausführen. Flächen beschaffen, sofern die vom AG zur Verfügung gestellten
nicht ausreichen. Kosten für Vorhalten, Unterhalten und
Betreiben der Geräte, Anlagen und Einrichtungen
einschl. Mieten, Pacht, Gebühren und dgl. werden nicht
mit dieser Pauschale, sondern mit den Einheitspreisen
der betreffenden Teilleistungen vergütet. Soweit nicht
für bestimmte Leistungen für das Einrichten der Baustelle gesonderte Positionen im Leistungsverzeichnis
enthalten sind, gilt die Pauschale
für alle Leistungen sämtlicher Abschnitte des Leistungsverzeichnisses.
Zufahrt zur Baustelle vorhanden.
Menge: 1,000 Psch

**01.01.0002 Baustelle räumen Sämtl. LV-Abschn.**
*** Pauschalposition
StL-Nr. 1910111201
Baustelle von allen Geräten, Anlagen, Einrichtungen und
dgl. räumen. Benutzte Flächen und Wege entsprechend dem
ursprünglichen Zustand herrichten. Soweit nicht für
bestimmte Leistungen für das Räumen der Baustelle gesonderte Positionen im Leistungsverzeichnis enthalten
sind, gilt die Pauschale
für alle Leistungen sämtlicher Abschnitte des Leistungsverzeichnisses.
Menge: 1,000 Psch

#### Abschnitt 01.02 Projektabwicklung

**01.02.0001 Projektabwicklung & -koordinierung**
*** Pauschalposition
Projektabwicklung und -koordinierung
Aufwendungen des AN für die Projektabwicklung und -koordinierung z.B. Führen von Bauabwicklungsgesprächen, Baubesprechungen, Verkehrsbesprechungen, Abstimmungen und Koordinierungen mit dem AM, den Autobahnmeistereien, der Polizei, den zuständigen Behörden, Betreibern von Fremdleitungen, Führen der Bautagesberichte, Führen der Planlieferliste, Teilnahme am IPMS etc.,
Evtl. erforderlich werdende Ortsbegehungen sind ebenfalls einzukalkulieren.
Menge: 1,000 Psch

**01.02.0002 Teilnahme Festlegung des Baufeldes**
*** Pauschalposition
Teilnahme an der Festlegung des Baufeldes Abschnittsweise Begehung und Auspflockung des Baufeldes mit dem AG.
Mehrfachbegehungen sind einzuplanen. Vorarbeiter/Bauleiter, schriftliche Benennung erforderlich.
Menge: 1,000 Psch

#### Abschnitt 01.03 Bauzeitenplan

**01.03.0001 Bauzeitenplan aufstellen**
*** Pauschalposition
Bauzeitenplan aufstellen
Aufstellen eines detaillierten Bauzeitenplanes gemäß Baubeschreibung.
Vorlage bis spätestens 3 Wochen nach Auftragserteilung. Aus dem Bauzeitenplan müssen die jeweiligen Zeiten für Ausführungsplanung, Genehmigungen, Verlegung der Kabel, Fertigung, Montage, Probebetrieb, Abnahme und Dokumentation usw. zu ersehen sein.
Menge: 1,000 Psch

**01.03.0002 Bauzeitenplan fortschreiben**
Bauzeitenplan fortschreiben
Der Bauzeitenplan ist gemäß Baubeschreibung für jede Projektbesprechung fortzuschreiben und zu übergeben.
Vergütet wird nur bei rechtzeitiger und vollständiger Vorlage.
Menge: 10,000 St

**01.03.0003 Baufortschrittsplan**
Baufortschrittsplan
Alle 2 Wochen erstellen eines Baufortschrittsplans bestehend aus Plänen sowie dem Bauzeitenplan jeweils mit Darstellung des aktuellen Bearbeitungsstandes gemäß Baubeschreibung. Terminabweichungen sind dem vertraglich vereinbarten Bauzeitenplan gegenüber zu stellen.
Vergütet wird nur bei rechtzeitiger und vollständiger Vorlage inkl. der Gegenüberstellung.
Menge: 10,000 St

#### Abschnitt 01.04 Sicherheits- und Gesundheitsschutz

**01.04.0001 Vorankündigung erstellen**
*** Pauschalposition
StL-Nr. 19101508
Vorankündigung gemäß Baustellenverordnung erstellen und
spätestens zwei Wochen vor Einrichten der Baustelle der
zuständigen Behörde übermitteln. Vorankündigung sichtbar und witterungsgeschützt auf der Baustelle aushängen. Bei erheblichen Änderungen während der Bauzeit
anpassen.
Menge: 1,000 Psch

#### Abschnitt 01.05 Vermessungsarbeiten

**01.05.0001 Vermessungsarbeiten**
*** Pauschalposition
geodätische Vermessungsarbeiten zur Aufnahme des Baubereichs gemäß Baubeschreibung durchführen und Ergebnisse nach Unterlagen des AG (u.a. CAD-Spezifikation) aufbereitet in digitaler Form gemäß Baubeschreibung dem AG zu übergeben.
einschließlich aller Hilfsmittel, Geräte- und Personalkosten
Menge: 1,000 Psch

### Bereich 02 Ausführungsplanung & Dokumentation

#### Abschnitt 02.01 Ausführungsplanung

**02.01.0001 Ausführungspl., rechn. Nachweise**
*** Pauschalposition
Ausführungsplanung, rechnerische Nachweise
Vollständige Anfertigung von Ausführungsunterlagen und Ausführungszeichnungen inkl. rechnerischer Nachweise für sämtliche Objekte inkl. Aufstellvorrichtungen und gemäß Baubeschreibung.
Inkl. Pflichtenheft.
Sämtliche Unterlagen digital auf Datenträger (1-fach) und in Papierform (2-fach).
Menge: 1,000 Psch

**02.01.0002 Standsicherheitsnachweis aufstellen**
*** Pauschalposition
StL-Nr. 1910160599
Standsicherheitsnachweis aufstellen.
Standsicherheitsnachweis für 'sämtliche Objekte'

Standsicherheitsnachweis 'Ausfertigung gemäß Baubeschreibung'
Menge: 1,000 Psch

**02.01.0003 Ausführungszeichnungen herstellen**
*** Pauschalposition
StL-Nr. 1910161099
Ausführungszeichnungen herstellen.
Ausführungszeichnungen für 'sämtliche Objekte'

Ausführungszeichnungen 'Ausfertigung gemäß Baubeschreibung'
Menge: 1,000 Psch

#### Abschnitt 02.02 Gesamtdokumentation

**02.02.0001 Lichtbilder herst. und liefern**
*** Pauschalposition
Lichtbilder über den wesentlichen Bauablauf des Bauwerks in digitalisierter Form (Auflösung mindestens 5.0 Mio. Pixel, 24bit Farbtiefe) mit Digitalkamera/Smartphone herstellen und auf mit dem AG abgestimmten Datenträger liefern. Digitale Lichtbilder mit Datum versehen und mit Datum und Uhrzeit benennen. Das Komprimierungsverhältnis bzw. die Bildqualität ist so zu wählen, dass durch die Komprimierung keine für den Sachverhalt wesentlichen Bildinformationen verloren gehen.
Menge: 1,000 Psch

**02.02.0002 Lichtbilder fert. Bauwerk herst.**
*** Pauschalposition
Lichtbilder von der gesamten fertiggestellten Bauleistung herstellen.
Die Aufnahme der Lichtbilder erfolgt nach Angabe des AG zeitnah zur Fertigstellung des Gesamtbauwerkes.
Die Lichtbilder umfassen bei den Aufstellvorrichtungen sämtliche Anlagenteile (Riegel, Stiel, Fundament) und Anbauteile (AQ, Vollmatrix etc.) gemäß Baubeschreibung.
Herstellung der Lichtbilder in digitalisierter Form (Auflösung mindestens 5.0 Mio. Pixel, 24bit Farbtiefe) mit Digitalkamera/Smartphone.
Auf mit dem AG abgestimmten Datenträger liefern. Digitale Lichtbilder mit Datum versehen und mit Datum und Uhrzeit benennen.
Das Komprimierungsverhältnis bzw. die Bildqualität ist so zu wählen, dass durch die Komprimierung keine für den Sachverhalt wesentlichen Bildinformationen verloren gehen.
Menge: 1,000 Psch

**02.02.0003 Bestandunterlagen liefern**
*** Pauschalposition
StL-Nr. 1910161599999090
Bestandsunterlagen liefern, bestehend aus
Standsicherheitsnachweis 'für gesamtes Bauprojekt gemäß Baubeschreibung'

Ausführungszeichnungen 'für gesamtes Bauprojekt gemäß Baubeschreibung'

Bestandsübersichtszeichnungen 'für gesamtes Bauprojekt gemäß Baubeschreibung'

Bestandsdaten 'für gesamtes Bauprojekt gemäß Baubeschreibung'

Dokumentationsblatt 'für gesamtes Bauprojekt gemäß Baubeschreibung'

Stücklisten 'für gesamtes Bauprojekt gemäß Baubeschreibung'
Menge: 1,000 Psch

**02.02.0004 Bestandsunterlagen herst. und lief.**
*** Pauschalposition
StL-Nr. 19101613
Bestandsunterlagen gemäß ZTV-Ing, Teil 1, Abschnitt 2,
für jedes Teilbauwerk herstellen und liefern. Die Bauwerksdaten sind mit einem Erfassungsprogramm auf der
Datenbasis der ASB-Ing zu erfassen. Digitalisierte Bilder, Pläne und Dokumente sind einzubinden. Ein Ausdruck
des Bauwerksbuches aus den erfassten Daten ist beizufügen. Übergabe der Daten an den AG in dem Übergabeformat der ASB-Ing (.CAB-Datei)auf den mit dem AG abgestimmten Datenträger (CD oder DVD). Übergabe der Be-
standsunterlagen an den AG hat spätestens mit der Vorlage des Antrages auf Abnahme der Leistung zu erfolgen.
Menge: 1,000 Psch

#### Abschnitt 02.03 Prüfungen, Abnahme

**02.03.0001 Überpr. Aufstellvor. inkl. Werktest**
*** Pauschalposition
Überprüfung Aufstellvorrichtung inkl. Werkstest LED-Vollmatrixanzeige vor Auslieferung
Überprüfung der vormontierten Aufstellvorrichtung inkl. der Vollmatrixanzeige, aller Anbauteile, weiteren Komponenten und Verkabelungen sowie Durchführung eines Werkstests der Vollmatrixanzeige vor Auslieferung auf die Baustelle.
Durchführung der Prüfungen und Tests im Werk gemeinsam mit dem AG gemäß Baubeschreibung.
Menge: 1,000 Psch

**02.03.0002 Kommunikationstest**
*** Pauschalposition
Kommunikationstest
Durchführung eines Kommunikationstests zusammen mit dem Errichter der SST und dem AN der Unterzentrale mit Funktionsprüfung (inkl. Simulation von Fehlern/Störungen) der einzelnen Komponenten und Dokumentation des Ergebnisses des Kommunikationstests.
Menge: 1,000 Psch

**02.03.0003 Einweisung Bedien- & Wartungsperso.**
*** Pauschalposition
Einweisung des Bedien- und Wartungspersonals in die Funktionsweise der Anlagenkomponenten (AQ, Vollmatrixanzeige, Service- und Prüftool, etc.) auf Anforderung des Auftraggebers durch geschultes Fachpersonal.Es ist davon auszugehen, dass 2 Schulungen an 2 unterschiedlichen Tagen mit einer Dauer von mindestens 2 Stunden durchzuführen sind.
Menge: 1,000 Psch

**02.03.0004 Mitwirkung an der Abnahme**
*** Pauschalposition
Mitwirkung an der Abnahme
Durchführung der Abnahme an der gesamten Baumaßnahme gemeinsam mit dem AG gemäß Baubeschreibung.
Menge: 1,000 Psch

#### Abschnitt 02.04 Probebetrieb

**02.04.0001 Dunkler Probebetrieb**
*** Pauschalposition
Dunkler Probebetrieb
Test des AQ im dunklen Probebetrieb gemäß Baubeschreibung.
Durchführung von Grobjustierungen der Steuerungsparameter sowie Softwareanpassungen.
Inkl. Beistellung Fachpersonal bei allen anfallenden Tätigkeiten sowie zur Überwachung und Beseitigung von auftretenden Mängeln.
Dauer mind. 4 Wochen.
Menge: 1,000 Psch

**02.04.0002 Offener Probebetrieb**
*** Pauschalposition
Offener Probebetrieb
Test des AQ im offenen Probebetrieb gemäß Baubeschreibung.
Feinjustierung der Steuerungsparameter sowie weitere Softwareanpassungen.
Inkl. Beistellung Fachpersonal bei allen anfallenden Tätigkeiten sowie zur Überwachung und Beseitigung von auftretenden Mängeln.
Dauer mind. 4 Wochen.
Menge: 1,000 Psch

### Bereich 03 Demontagen

*Hinweis: Demontagen*
Bei der Demontage sind die Anforderungen der Baubeschreibung zu beachten.
Die Demontage hat zeitgleich mit der Fundamentherstellung bzw. der Montage der neuen Aufstellvorrichtung und im Schatten deren Verkehrssicherungen zu erfolgen.

#### Abschnitt 03.01 Demontagen

**03.01.0001 Demontage Reste ehemaliger AQ9.170**
*** Pauschalposition
restliche Komponenten der ehemaligen Verkehrszeichenbrücke AQ9.170 gemäß Baubeschreibung komplett (Stiele, kürzen Ankerstanden, kürzen Erdungsband sowie sonstiger sämtlicher Kleinteile) demontieren und vorschriftsmäßig entsorgen, dem AG ist der Entsorgungsnachweis vorzulegen,
inkl. aller erforderlichen Geräte und Materialien.
Menge: 1,000 Psch

### Bereich 04 AQ_9_522446_Nbg

#### Abschnitt 04.01 Fundamentbau

*Hinweis*
Tiefbau/Kampfmittel:
Der AN hat eine baubegleitende Kampfmittelsondierung durchzuführen. Die Aufwendungen sind in sämtliche Tiefbaupositionen einzukalkulieren.

Tiefbau/Hinterfüllung LSW:
Bei der Wiederherstellung der Hinterfüllung der LSW sind die Vorgaben des Herstellers der Betonschutzwand zu beachten.
Annahme: Spengler TYP NJ 85HF
Der Verdichtungsgrad der Hinterfüllung muss bei Ev2 = 70 MN/m² betragen.

**04.01.0001 Oberboden abtragen und andecken*Abtr.über 10-30cm*Andeck. ü. 5-15cm Abrechnung Abtrag**
StL-Nr. 2410611390290201
Oberboden ggf. einschließlich Vegetationsdecke abtragen
und profilgerecht wieder andecken einschließlich erforderlicher Zwischenlagerung auf Flächen nach Wahl des
AN. Beschreibung der Homogenbereiche nach Unterlagen
des AG.
Homogenbereich 'O1'

Dicke des Abtrages über 10 bis 30 cm.
Andeckung 'entsprechend Abtragsstelle'

Dicke der Andeckung über 5 bis 15 cm.
Abrechnung nach Abtragsprofilen.
Menge: 13,000 m3

**04.01.0002 Planum herstellen**
StL-Nr. 2410625099
Planum herstellen nach Unterlagen des AG.
Verformungsmodul 'Ev2 mind. 80 MN/m² bzw. Evd mind. 40 MN/m²'
Menge: 40,000 m2

**04.01.0003 Baugrube herstellen**
StL-Nr. 24108107999090
Baugrube nach Unterlagen des AG herstellen.
Beschreibung der Homogenbereiche nach Unterlagen des
AG. Verbau wird gesondert vergütet.
Homogenbereiche 'B1'

Baugrube 'für VZB4-Fundamente'

Baugrubentiefe 'bis 2,0 m gemäß Baubeschreibung und Querschnittsplan'

Aushub 'Aushub zur Verfüllung des Arbeitsraums lagern, Arbeitsraum nach Erstellung des Fundamentes gemäß Vorgaben der Baubeschreibung und der ZTV-ING lagenweise verfüllen und verdichten.'
Menge: 60,000 m3

**04.01.0004 Baugrube herstellen*Schildfundament*Aushub verwert.AN**
StL-Nr. 24108107979050
Baugrube nach Unterlagen des AG herstellen.
Beschreibung der Homogenbereiche nach Unterlagen des
AG. Verbau wird gesondert vergütet.
Homogenbereiche 'B1'

Baugrube für Schildfundament.
Baugrubentiefe 'bis 2,0 m gemäß Baubeschreibung und Querschnittsplan'

Aushub nach Wahl des AN verwerten.
Menge: 40,000 m3

**04.01.0005 Beton f. Sauberkeitsschicht herst. C12/15*X0*Dicke min. 10 cm**
StL-Nr. 221183282101
Beton für Sauberkeitsschicht einschließlich ggf. erforderlicher Schalung nach Unterlagen des AG herstellen.
Ggf. erforderliche Schalung vorhalten und beseitigen.
Druckfestigkeitsklasse C12/15.
Expositionsklasse X0.
Dicke min. 10 cm.
Menge: 40,000 m2

**04.01.0006 Bew. Beton einschl. Schalung herst.*Stahlbeton*Besenstrich**
StL-Nr. 2211831391990901
Bewehrten Beton einschließlich Schalung nach Unterlagen
des AG herstellen. Schalung vorhalten und beseitigen.
Bewehrung und Traggerüst der Bemessungsklasse B werden
gesondert vergütet.
Bauteil 'VZB4-Fundament im Seitenstreifen für AQ_9_522446_Nbg'

Art der Verwendung = Stahlbeton.
Druckfestigkeitsklasse 'C30/37 LP'

Expositionsklasse 'XF4, XC4, XD3, WA'

Sichtflächenschalung 'für Sichtbetonklasse SB2 und Ebenheit E2'

Oberfläche mit Besenstrich (Rosshaar) versehen.
Menge: 23,000 m3

**04.01.0007 Bew. Beton einschl. Schalung herst.*Stahlbeton Schaltafeln*Besenstrich**
StL-Nr. 2211831391990101
Bewehrten Beton einschließlich Schalung nach Unterlagen
des AG herstellen. Schalung vorhalten und beseitigen.
Bewehrung und Traggerüst der Bemessungsklasse B werden
gesondert vergütet.
Bauteil 'VZB4-Fundament im hinterfüllten Mittelstreifen für AQ_9_522446_Nbg'

Art der Verwendung = Stahlbeton.
Druckfestigkeitsklasse 'C30/37 LP'

Expositionsklasse 'XF4, XC4, XD3, WA'

Sichtflächenschalung = Schaltafeln.
Oberfläche mit Besenstrich (Rosshaar) versehen.
Menge: 20,000 m3

**04.01.0008 Betonstahl einbauen*BSt 500 S**
StL-Nr. 2211821391
Betonstahl entsprechend statischen und konstruktiven
Erfordernissen einbauen.
Bauteil 'VZB4-Fundament im Seitenstreifen für AQ_9_522446_Nbg'

Stahlsorte BSt 500 S.
Menge: 2,400 t

**04.01.0009 Betonstahl einbauen*BSt 500 S**
StL-Nr. 2211821391
Betonstahl entsprechend statischen und konstruktiven
Erfordernissen einbauen.
Bauteil 'VZB4-Fundament im hinterfüllten Mittelstreifen für AQ_9_522446_Nbg'

Stahlsorte BSt 500 S.
Menge: 2,100 t

**04.01.0010 Fundamentanker liefern**
Fundamentanker nach statischen Erfordernissen, Baubeschreibung, ZTV-Ing und RiZ-Ing liefern.
Abrechnung erfolgt je Fundament.
Menge: 2,000 St

**04.01.0011 Fundamentanker einbauen & einmessen**
Fundamentanker nach Unterlagen des AG vor dem Betonieren in den Bewehrungskorb einbauen, u.a. unter Zuhilfenahme einer Ankerschablone ausrichten und einmessen. Ein nachträgliches Einbringen der Fundmantanker in das Fundament durch Bohrung ist strengstens untersagt. Einmessung unter Berücksichtigung und Einhaltung notwendigen Anforderungen der Aufstellvorrichtungen. Vermessungsarbeiten einschließlich aller Geräte- und Personalkosten.
Fundamentanker nach Betonage bis Montage VZB mit geeigneten Maßnahmen vor Verschmutzung und Korrosion schützen.
Inkl. sämtlicher Materialien, Geräte und Nebenarbeiten.
Abrechnung erfolgt je Fundament.
Menge: 2,000 St

**04.01.0012 Erdungsbandeisen**
Bandeisen, Edelstahl 1.4401 (V4A), 30 x 3,5 mm liefern und in Fundamente als Erder einbauen.
Verbindungen zum Bewehrungskorb herstellen. Einschl. Kleinteilen sowie Einführen und Kürzen sowie Nebenarbeiten.
Zur Einhaltung der Anforderungen der VDE ist eine entsprechende Messung durchzuführen, zu dokumentieren und dem AG zu übergeben.
Abgerechnet wird die eingebaute Länge bis jeweils max. 1 Meter Überstand.
Menge: 20,000 m

**04.01.0013 Tiefenerder**
Tiefenerder, Edelstahl 1.4401 (V4A), rund D=20 mm liefern und in Fundamentnähe ins Erdreich einschlagen.
Zur Einhaltung der Anforderungen der VDE ist eine entsprechende Messung durchzuführen, zu dokumentieren und dem AG zu übergeben.
Länge bzw. Tiefe in Abhängigkeit der VDE-Messung
Verbindungen zum Erdungsbandeisen herstellen.
Inkl. sämtlicher Materialien, Geräte und Nebenarbeiten.
Menge: 24,000 m

**04.01.0014 Kabelschutzrohr liefern/einbauen KSR endlos d110*PE-HD-Rohr innen glatt*schwarz*druckdicht 0,5bar Kunst.Seil einz.**
StL-Nr. 2113413340111912
Kabelschutzrohr einschließlich der Rohrverbindung liefern und einbauen. Rohröffnungen dicht verschließen.
Erdarbeiten und der Aufbruch von Straßenbefestigungen
werden gesondert vergütet.
Kabelschutzrohr endlos d110.
Rohr aus PE-HD.
Innenwand = glatt.
Farbkennzeichnung = schwarz.
Kabelschutzrohr 'in Fundament verlegen'

Rohrverbinder = druckdicht 0,5 bar.
Einziehhilfe, Kunststoffseil, witterungsfest, Durchmesser mind. 5 mm, mit je 2,00 m Überstand liefern und
einziehen.
Menge: 10,000 m

**04.01.0015 Kabelschutzrohr liefern/einbauen*PE-HD-Rohr innen glatt*schwarz*druckdicht 0,5bar Kunst.Seil einz.**
StL-Nr. 2113413390111912
Kabelschutzrohr einschließlich der Rohrverbindung liefern und einbauen. Rohröffnungen dicht verschließen.
Erdarbeiten und der Aufbruch von Straßenbefestigungen
werden gesondert vergütet.
Kabelschutzrohr 'endlos d75'

Rohr aus PE-HD.
Innenwand = glatt.
Farbkennzeichnung = schwarz.
Kabelschutzrohr 'in Fundament verlegen'

Rohrverbinder = druckdicht 0,5 bar.
Einziehhilfe, Kunststoffseil, witterungsfest, Durchmesser mind. 5 mm, mit je 2,00 m Überstand liefern und
einziehen.
Menge: 25,000 m

**04.01.0016 Messbolzen einbauen Fundament*Messing*DU 10 - 20 mm L 40 - 80 mm*Vertikal*Zentrierbohrung Lage-/Höhenmessg**
StL-Nr. 2412197112122913
Messbolzen einbauen.
Einbauort = Fundament.
Baustoff = Messing.
Schaftdurchmesser 10 bis 20 mm.
Schaftlänge über 40 bis 80 mm.
Einbau vertikal.
Bolzen 'vor dem Betonieren spätestens in Frischbeton einsetzen und in der Lage sichern'

Messbolzen mit Zentrierbohrung.
Messbolzen für Lage- und Höhenmessung.
Menge: 4,000 St

**04.01.0017 Güteüberwachung für ÜK2-Beton**
gesonderte Betongüteüberwachung nach ZTV-ING für Beton der Überwachungsklasse 2 durchführen.
es sind die Vorgaben der Baubeschreibung zu berücksichtigen und einzukalkulieren.
Abrechnung erfolgt je Fundament.
Menge: 2,000 St

#### Abschnitt 04.02 Kabelgraben und Schächte

**04.02.0001 Leitungsgraben herstellen eing. verd. Boden*lag. i./ver.o.Lz. Aushub verwerten*Abr. senkrecht**
StL-Nr. 2410820719901021
Leitungsgraben profilgerecht herstellen. Straßenaufbruch wird gesondert vergütet.
In eingebautem und verdichtetem Boden.
Grabentiefe 'bis 1,5 m gemäß Baubeschreibung und Querschnittsplan'

Breite der Grabensohle 'für 2 Rohre d75'

Aushub zur Wiederverwendung innerhalb der Baustelle
lagern, nach Verlegen der Leitung in Graben oberhalb
der Leitungszone einbauen und verdichten einschl. ggf.
erforderlicher Wasserzugabe.
Zum Verfüllen nicht verwendeten Aushub nach Wahl des AN
verwerten.
Abrechnung mit senkrechten Wänden. Grabenbreite
nach DIN 18 300 ohne Berücksichtigung eines Verbaus.
Menge: 10,000 m3

**04.02.0002 Baustoff lief.,in Leitungsgr. einb. Abrechnung senkr.**
StL-Nr. 24108238999091
Baustoff nach Unterlagen des AG liefern, in Leitungsgraben einschließlich Schachtbaugruben einbauen und
verdichten. Einbaudokumentation nach Unterlagen des AG
übergeben.
Baustoff 'Kabelsand'

Grabentiefe 'bis 1,5 m gemäß Baubeschreibung und Querschnittsplan'

Breite der Grabensohle 'für 2 Rohre d75'

Baustoff 'in Leitungszone verlegen'

Abrechnung mit senkrechten Wänden entsprechend
der Abrechnung beim Aushub.
Menge: 2,500 m3

**04.02.0003 Kabelschutzrohr liefern/einbauen*PE-HD-Rohr innen glatt*schwarz Überdeckung 10cm*druckdicht 0,5bar Kunst.Seil einz.**
StL-Nr. 2113413390111312
Kabelschutzrohr einschließlich der Rohrverbindung liefern und einbauen. Rohröffnungen dicht verschließen.
Erdarbeiten und der Aufbruch von Straßenbefestigungen
werden gesondert vergütet.
Kabelschutzrohr 'endlos d75'

Rohr aus PE-HD.
Innenwand = glatt.
Farbkennzeichnung = schwarz.
Kabelschutzrohr in Graben verlegen, einschl. Herstellen
der Bettung aus Sand, 10 cm dick. Kabelschutzrohr mit
mind. 10 cm Sand überdecken.
Rohrverbinder = druckdicht 0,5 bar.
Einziehhilfe, Kunststoffseil, witterungsfest, Durchmesser mind. 5 mm, mit je 2,00 m Überstand liefern und
einziehen.
Menge: 20,000 m

**04.02.0004 Anschluss an besteh. Betonschacht**
Anschluss der 2 neu verlegten Kabelschutzrohr d75 an bestehenden Betonschacht herstellen, Schachtwandung aufbrechen, Kabelschutzrohre nach Spezifikation einführen und abdichten.
Inkl. sämtlicher Montagematerialien, Geräte und Nebenarbeiten.
Abrechnung je Schacht
Menge: 1,000 St

**04.02.0005 Kabelschachtabdeckung erneuern**
beschädigte Kabelschachtabdeckung erneuern gemäß Baubeschreibung,
Schachtabdeckung inkl. Deckel und Oberrahmen/Deckenplatte erneuern,
Belastungsklasse Schachtdeckel D400,
Außenmaße bestehender Schachtdeckel 75 x 80 cm,
Annahme Bestandsschacht Typ 88R1 mit 100/80 cm i.L.,
Demontierte Komponenten sind vorschriftsmäßig zu entsorgen,
Inkl. sämtlicher Materialien, Geräte und Nebenarbeiten.
Menge: 1,000 St

#### Abschnitt 04.03 Aufstellvorrichtung

**04.03.0001 VZB für AQ_9_522446_Nbg**
Herstellung, Lieferung und Montage einer Verkehrszeichenbrücke für diesen Standort gemäß Baubeschreibung.
Begehbar, Lichtraumprofil zum niedrigsten Element (Riegel, UK Gehäuse, ggf. Verkehrsdatenerfassungsgeräten etc.) mind. 5,20 m bezogen auf die geplante Fahrbahndecke am Standort. Spannweite gemäß Baubeschreibung und Ausschreibungsunterlagen.
Doppelriegelkonstruktion mit Fachwerkaussteifung in feuerverzinkter Stahlausführung gem. Baubeschreibung, werkstattgefertigt, fertig beschichtet, schnell montierbar, entsprechend geprüfter statischer Berechnungen dimensioniert, Anforderungen an Schwingungsverhalten gemäß Baubeschreibung, inkl. Fußplatten, Ankerschrauben mit Korrosionsschutzkappen, Befestigungsmittel, Erdung, Befestigungseinrichtungen für Komponenten gemäß Baubeschreibung mit unterschiedlichen Zusatzgeräten, mit wasserdichter Kabelzieheinrichtung, Steig- und Zutrittsschutz für Stiele und Steigleiter, Wartungsbahn mit Sicherheitsgeländer, entsprechender Zugangsmöglichkeit zu den Anlagekomponenten, alles brückengleich, in vorgeschriebener Farbgebung.
Steigleitern generell mit Rückenschutz.
Lieferung betriebsbereit, inkl. Herstellung Unterfugung,
der Baubeschreibung und der ZTV-ING entsprechend.
Inkl. Aufnahme und Auswertung des Naturmaßes der Fundamente als Grundlage für die Produktion der  Aufstellvorrichtung.
Menge: 1,000 St

**04.03.0002 Fundamentabsturzsicherung**
Fundamentabsturzsicherung für AQ_9_522446_Nbg
Herstellung, Lieferung und Montage einer Fundamentabsturzsicherung für das rechte Fundament dieser VZB gemäß Baubeschreibung.
Bau- und Werktstoffe gemäß ZTV-ING-Teil 8 für Anbauteile und Schraubverbindungen, hohe Korrosionsbeständigkeit, inkl. Steigleiter
Menge: 1,000 St

**04.03.0003 Anti-Climber-Schutz**
Anti-Climber-Schutz gemäß Baubeschreibung liefern und montieren
Ausführung als Systemlösung, Höhe ab Schwenkverschluss mind. 1,8 0m,
Konstruktion aus witterungs- und korrosionsbeständigem Material (Aluminium oder gleichwertig),
Dauerhaft form- und kraftschlüssige Befestigung an der Bestandskonstruktion,
Alle Verbindungsmittel sind gegen selbstständiges Lösen zu sichern (z. B. Kontermuttern, Sicherungselemente o.ä.),
Inkl. sämtlicher Befestigungs- und Montagematerialien, Geräte und Nebenarbeiten.
Menge: 1,000 St

**04.03.0004 Klappschild "Außer Betrieb"**
Klappschild "Außer Betrieb" für AQ_9_522446_Nbg
Klappschild mit u.a. der Standortbezeichnung bzw. dem Inhalt "Außer Betrieb" gem. Baubeschreibung und Plan zu den Vergabeunterlagen für diese VZB. Montage an den Riegeln der Tragkonstruktionen. An der Tafel ist dauerhaft im geschlossenen Zustand eine Beklebung mit u.a. Angabe der AQ-Bezeichnung gemäß Baubeschreibung und Plan zu den Vergabeunterlagen anzubringen.
Menge: 1,000 St

#### Abschnitt 04.04 Wechselverkehrszeichen

**04.04.0001 Vollmatrixanzeige AQ_9_522446_Nbg**
Vollmatrixanzeige für AQ_9_522446_Nbg
Lieferung und Montage einer Vollmatrixanzeige für diese Aufstellvorrichtung
gemäß Baubeschreibung in LED-Technik, Abmessungen der LED-Fläche 19.000 x 2.450 mm,
Pixelabstand 16 mm horizontal und vertikal, einschließlich Aluminiumgehäuse.
Optische Eigenschaften gem. Baubeschreibung, Zeicheninhalte gem. Baubeschreibung.
Ausführung mit allen Schutz, Steuer-, Schalt- und Überwachungseinrichtungen.
Inkl. Montage und Ausrichtung an den Aufstellvorrichtungen, inkl. Kleinmaterial, betriebsbereit.
Inkl. LED-Anzeige auf Gehäuserückseite (roter Punkt) zur Anzeige des Lkw-Überholverbots.
Aufstellvorrichtung wird gesondert vergütet.
Inkl. Lieferung zugehörigem Service- und Prüftool an den AG (Software lizenzfrei bzw. lizenzgebührenbefreit).
Menge: 1,000 St

**04.04.0002 Helligkeitssensorik AQ_9_522446_Nbg**
Helligkeitssensorik für AQ_9_522446_Nbg
Lieferung und Montage der Helligkeitssensorik für diesen Standort einschließlich Auswerteelektronik gemäß TLS und Baubeschreibung.
Sämtliche Anschlussvorrichtungen sowie Montage-, Anschluss- und Kabelarbeiten, einschließlich Montagematerial, Anschluss an EAK in der Streckenstation sind einzurechnen.
Je Standort und Fahrtrichtung ein Sensor.
Abrechnung je Aufstellvorrichtung.
Menge: 1,000 St

#### Abschnitt 04.05 Verkehrsdatenerfassung

**04.05.0001 Verkehrsdatenerf. MQ_9_522446_Nbg**
Verkehrsdatenerfassungsgeräte für diesen Messquerschnitt, Art des Erfassungsgerätes nach Wahl des AN unter Einhaltung der Randbedingungen und Anforderungen gemäß TLS und Baubeschreibung.
Lieferung, Montage, Verkabelung an/auf der Aufstellvorrichtung, funktionsfähiger Anschluss und Inbetriebnahme, sämtlicher Steuerungs- und Auswerteeinheiten (EAK, Software, Hardware) sowie aller Kleinteile und Kleinleistungen.
Die Befestigungskonstruktion ist ebenfalls Bestandteil dieser Leistungsposition.
Die aufgebrachten Farb-, Oberflächen- und Korrosionsschutzschichten der Aufstellvorrichtungen dürfen bei der Montage der Erfassungsgeräte und deren Halterungen nicht beschädigt werden.
Enthalten ist die komplette Verkabelung zwischen den Erfassungsgerät bis hin zur SST.
Menge: 4,000 St

#### Abschnitt 04.06 Verkabelung

*Hinweis: Kabelverlegung/-positionen:*
Sämtliche Kabel sind zu liefern und fertig in Kabelgraben (Leerrohre als Stangenware oder Flexrohre) einzuziehen.
Sämtliche Kabelanschlussarbeiten sind den jeweils einschlägigen Positionen zuzuordnen.
Vor Bestellung der Kabel sind die genauen Längen am Bau festzustellen. Die eingesetzten Preise sind Festpreise und verstehen sich für die Lieferung, und zwar die Anlieferung der Kabel frei Verwendungsstelle einschließlich Verpackung, Leihgebühren und Rückfracht für die Kabeltrommeln. Verlegeverfahren für die Kabel nach Wahl des AN. Es werden z. B. für das Einblasen von Kabel keine Zuschläge bezahlt. Die Kabel sind grundsätzlich so zu verlegen, dass planmäßig keine Muffen notwendig sind. Ausnahmen sind vorab mit dem AG bzw. dessen Vertreter abzustimmen.
Es ist davon auszugehen, dass in den Leerrohren keine Zugdrähte vorhanden sind.
Abgerechnet wird nur die Länge des Kabels von der Klemmstelle in der SST bis zur Klemmstelle in der ersten angebundenen Anlagenkomponente. Die Verbindung unter den einzelnen Komponenten ist in die jeweiligen Positionen der Komponenten einzukalkulieren. Des Weiteren sind Mehrlängen zum Anschließen in die Position des Kabels einzukalkulieren. Mehrlängen z. B. durch Vorkonfektionierung bzw. Ablängen zur Arbeitsvereinfachung des AN werden keinesfalls vergütet.

**04.06.0001 Kabel liefern/in Schutzrohr einbr.*KSR Stange d110 innen glatt**
StL-Nr. 21134109900510
Kabel liefern und in vorhandenes Kabelschutzrohr einziehen/einblasen. Auf-, Abladen und Umsetzen der Kabeltrommel sowie Erschwernisse durch vorhandene Leitungen
werden nicht gesondert vergütet.
Vorhandene Schächte öffnen und schließen. Anzahl und
Lage der Schächte nach Unterlagen des AG.
Werkmessprotokolle sind mit der Lieferung der Kabel
vorzulegen.
Kabelspezifikation 'Energiekabel Typ NYY-J 5x10mm2'

Kabelschutzrohr Stangenware über d50 bis d110.
Innenwand = glatt.
Menge: 50,000 m

**04.06.0002 Kabel liefern/in Schutzrohr einbr.*KSR Stange d110 innen glatt**
StL-Nr. 21134109900510
Kabel liefern und in vorhandenes Kabelschutzrohr einziehen/einblasen. Auf-, Abladen und Umsetzen der Kabeltrommel sowie Erschwernisse durch vorhandene Leitungen
werden nicht gesondert vergütet.
Vorhandene Schächte öffnen und schließen. Anzahl und
Lage der Schächte nach Unterlagen des AG.
Werkmessprotokolle sind mit der Lieferung der Kabel
vorzulegen.
Kabelspezifikation 'Erdungskabel Typ NYY-J 1x25mm2'

Kabelschutzrohr Stangenware über d50 bis d110.
Innenwand = glatt.
Menge: 50,000 m

**04.06.0003 Kabel liefern/in Schutzrohr einbr.*KSR Stange d110 innen glatt**
StL-Nr. 21134109900510
Kabel liefern und in vorhandenes Kabelschutzrohr einziehen/einblasen. Auf-, Abladen und Umsetzen der Kabeltrommel sowie Erschwernisse durch vorhandene Leitungen
werden nicht gesondert vergütet.
Vorhandene Schächte öffnen und schließen. Anzahl und
Lage der Schächte nach Unterlagen des AG.
Werkmessprotokolle sind mit der Lieferung der Kabel
vorzulegen.
Kabelspezifikation 'Datenkabel Typ A2YF(L)2Y 10 x 2 x 0,8mm2'

Kabelschutzrohr Stangenware über d50 bis d110.
Innenwand = glatt.
Menge: 50,000 m

**04.06.0004 Kabel liefern/in Schutzrohr einbr.*KSR Stange d110 innen glatt**
StL-Nr. 21134109900510
Kabel liefern und in vorhandenes Kabelschutzrohr einziehen/einblasen. Auf-, Abladen und Umsetzen der Kabeltrommel sowie Erschwernisse durch vorhandene Leitungen
werden nicht gesondert vergütet.
Vorhandene Schächte öffnen und schließen. Anzahl und
Lage der Schächte nach Unterlagen des AG.
Werkmessprotokolle sind mit der Lieferung der Kabel
vorzulegen.
Kabelspezifikation 'Netzwerkkabel Typ Cat.7 S/FTP'

Kabelschutzrohr Stangenware über d50 bis d110.
Innenwand = glatt.
Menge: 100,000 m

**04.06.0005 Kabelmerker für alle Kabel**
*** Pauschalposition
Kabelmerker für alle neu verlegten Kabel liefern und an allen Kabelenden anbringen, komplett.
Menge: 1,000 Psch

### Bereich 05 Verkehrssicherung

#### Abschnitt 05.01 Verkehrssicherung

*Hinweis: Verkehrssicherung*
Sämtliche Verkehrssicherungsmaßnahmen welche zur Erbringung der Baumaßnahme notwendig sind, sind durch den AN selbst zu erbringen. Dies betrifft sowohl Verkehrssicherungen kürzerer Dauer als auch die Einrichtung einer Baustelle längerer Dauer mit einer transportablen Schutzeinrichtung.
Im Vorfeld wurde ein Grobkonzept erstellt und mit der Verkehrsbehörde vorabgestimmt. Durch den AN ist das Konzept weiter auszuarbeiten, zu präzisieren und mit der Verkehrsbehörde und zuständigen AM abzustimmen.
Verkehrssicherungsmaßnahmen zur Beseitigung von Mängeln werden nicht vergütet.

**05.01.0001 Verkehrssicherung für Vermessung**
*** Pauschalposition
Verkehrssicherungsmaßnahmen für die geodätische Vermessung gemäß Baubeschreibung und grobem Verkehrssicherungskonzept.

Sämtliche Verkehrssicherungsmaßnahmen welche zur geodätischen Vermessung des Baubereichs notwendig sind, sind durch den AN selbst zu erbringen.
Es sind nur Verkehrssicherungsmaßnahmen für Arbeitsstellen kürzerer Dauer vorzusehen.
Dafür sind u.a. die Sicherung des Seitenstreifens inkl. Verkürzung der Rampenspur als auch die Sicherung mit Spurwegnahmen, sowohl in FR Nürnberg als auch in FR München zu berücksichtigen und einzukalkulieren.
Sämtliche hierfür anfallenden Leistungen (inklusive Beschilderung, Abstimmungen, Verkehrszeichenplänen, Verkehrsbesprechungen, Einholung verkehrsrechtlicher Anordnungen inkl. Gebühren, etc.) sind einzurechnen.
Menge: 1,000 Psch

**05.01.0002 Verkehrssicherung für TB/FB/FRS**
*** Pauschalposition
Verkehrssicherungsmaßnahmen für den Tiefbau (TB), die Herstellung der Fundament (FB) und den Austausch des Fahrzeugrückhaltesystems (FRS) gemäß Baubeschreibung und grobem Verkehrssicherungskonzept.

Sämtliche Verkehrssicherungsmaßnahmen welche  für den Tiefbau, die Herstellung der Fundament und den Austausch des Fahrzeugrückhaltesystems notwendig sind, sind durch den AN selbst zu erbringen.
Es sind Verkehrssicherungsmaßnahmen für Arbeitsstellen kürzerer Dauer als auch für Arbeitsstellen längerer Dauer vorzusehen.
Dafür sind u.a. sowohl die Errichtung einer temporären Schutzeinrichtung zur Sicherung des Seitenstreifens inkl. Verkürzung der Rampenspur in FR Nürnberg als auch die Sicherungen mit Spurwegnahmen der linken Fahrspur sowohl in FR Nürnberg als auch in FR München zu berücksichtigen und einzukalkulieren.
Sämtliche hierfür anfallenden Leistungen (inklusive Beschilderung, Abstimmungen, Verkehrszeichenplänen, Verkehrsbesprechungen, Einholung verkehrsrechtlicher Anordnungen inkl. Gebühren, etc.) sind einzurechnen.
Bei der temporären Schutzeinrichtung ist von einem Typ T3 W2 für die Längsabsicherung und von einer Länge von ca. 200 Metern zzgl. Anfangselement über die gesamte Zeit der Arbeiten des Tiefbaus, des Fundamentbaus und für den Austausch des Fahrzeugrückhaltesystems am rechten Fahrbahnrand auszugehen. Während dieser Zeit muss die Arbeitsstelle längerer Dauer kontrolliert und gewartet werden. Es sind die Anforderungen der Baubeschreibung und die gesetzlichen Vorschriften und Richtlinien einzuhalten.
Menge: 1,000 Psch

**05.01.0003 Verkehrssicherung für Montage AQ**
*** Pauschalposition
Verkehrssicherungsmaßnahmen für die Montage des Anzeigequerschnitts gemäß Baubeschreibung und grobem Verkehrssicherungskonzept.

Sämtliche Verkehrssicherungsmaßnahmen welche zur Montage des Anzeigequerschnitts inkl. aller Komponenten und aller Nacharbeiten notwendig sind, sind durch den AN selbst zu erbringen.
Es sind nur Verkehrssicherungsmaßnahmen für Arbeitsstellen kürzerer Dauer vorzusehen.
Dafür sind u.a. die Sicherung des Seitenstreifens inkl. Verkürzung der Rampenspur als auch die Sicherung mit Spurwegnahmen, sowohl in FR Nürnberg als auch in FR München zu berücksichtigen und einzukalkulieren.
Sämtliche hierfür anfallenden Leistungen (inklusive Beschilderung, Abstimmungen, Verkehrszeichenplänen, Verkehrsbesprechungen, Einholung verkehrsrechtlicher Anordnungen inkl. Gebühren, etc.) sind einzurechnen.
Menge: 1,000 Psch

### Bereich 06 Fahrzeugrückhaltesysteme

#### Abschnitt 06.01 rechter Fahrbahnrand - Demontage

**06.01.0001 AEK aus Stahl abbauen Anfangsk.*ESP*Profil B Regelabs. 12 m*Pfosten i. Boden HB 1*Teile verwerten**
StL-Nr. 2112900711211101
Anfangs-/Endkonstruktion (AEK) aus Stahl abbauen.
Anfangskonstruktion.
SE = Einfache Schutzplanke.
Holm Profil B.
Regelabsenkung 12,00 m.
Pfosten im Boden.
Pfosten in Boden, Homogenbereich HB 1 - FRS.
Pfostenlöcher entsprechend der sie umgebenden Fläche
schließen.
Konstruktionsteile nach Wahl des AN verwerten.
Menge: 1,000 St

**06.01.0002 SE aus Stahl abbauen ESP*Profil B*Pfost. A 4,00 m HB 1*Teile verwerten**
StL-Nr. 2112900312110001
Schutzeinrichtung (SE) aus Stahl einschließlich sämtlicher Einzelteile abbauen.
SE = Einfache Schutzplanke.
Holm Profil B.
Mit Pfosten, Abstand = 4,00 m.
Pfosten in Boden, Homogenbereich HB 1 - FRS.
Pfostenlöcher entsprechend der sie umgebenden Fläche
schließen.
Konstruktionsteile nach Wahl des AN verwerten.
Menge: 20,000 m

**06.01.0003 ÜK/ÜE des FRS abbauen*HB 1 Teile verwerten*Verwertung AN**
StL-Nr. 21129022911001
Übergangskonstruktion/Übergangselement (ÜK/ÜE) des
Fahrzeug-Rückhaltesystems (FRS) aus Beton oder Stahl
abbauen.
Konstruktion 'ESP 4.0 an EDSP 2.0, Länge 8,00 m'

Pfosten in Boden, Homogenbereich HB 1 - FRS.
Pfostenlöcher entsprechend der sie umgebenden Fläche
schließen.
Konstruktionsteile nach Wahl des AN verwerten.
Abbruchgut nach Wahl des AN verwerten.
Menge: 1,000 St

**06.01.0004 SE aus Stahl abbauen EDSP*Profil B*Pfost. A 2,00 m HB 1*Teile verwerten**
StL-Nr. 2112900322210001
Schutzeinrichtung (SE) aus Stahl einschließlich sämtlicher Einzelteile abbauen.
SE = Einfache Distanzschutzplanke.
Holm Profil B.
Mit Pfosten, Abstand = 2,00 m.
Pfosten in Boden, Homogenbereich HB 1 - FRS.
Pfostenlöcher entsprechend der sie umgebenden Fläche
schließen.
Konstruktionsteile nach Wahl des AN verwerten.
Menge: 40,000 m

**06.01.0005 SE aus Stahl abbauen EDSP*Profil B*Pfost. A 1,33 m HB 1*Teile verwerten**
StL-Nr. 2112900322310001
Schutzeinrichtung (SE) aus Stahl einschließlich sämtlicher Einzelteile abbauen.
SE = Einfache Distanzschutzplanke.
Holm Profil B.
Mit Pfosten, Abstand = 1,33 m.
Pfosten in Boden, Homogenbereich HB 1 - FRS.
Pfostenlöcher entsprechend der sie umgebenden Fläche
schließen.
Konstruktionsteile nach Wahl des AN verwerten.
Menge: 12,000 m

**06.01.0006 ÜK/ÜE des FRS abbauen*HB 1 Teile verwerten*Verwertung AN**
StL-Nr. 21129022911001
Übergangskonstruktion/Übergangselement (ÜK/ÜE) des
Fahrzeug-Rückhaltesystems (FRS) aus Beton oder Stahl
abbauen.
Konstruktion 'EDSP 1.33 an Super Rail, Länge 8,00 m'

Pfosten in Boden, Homogenbereich HB 1 - FRS.
Pfostenlöcher entsprechend der sie umgebenden Fläche
schließen.
Konstruktionsteile nach Wahl des AN verwerten.
Abbruchgut nach Wahl des AN verwerten.
Menge: 1,000 St

**06.01.0007 Leitpfosten abbauen Aufsatzleitpfost.*Abbauteil verwert**
StL-Nr. 211290577001
Leitpfosten abbauen.
Abbauteil = Aufsatzleitpfosten.
Abbauteile nach Wahl des AN verwerten.
Menge: 2,000 St

#### Abschnitt 06.02 rechter Fahrbahnrand - Montage

**06.02.0001 AEK herstellen*Profil B Regelabs. 12 m*Pfosten Sigma HB 1**
StL-Nr. 21129217921110
Anfangs-/Endkonstruktion (AEK) einschließlich erforderlicher systembedingter Arbeiten herstellen.
Konstruktion 'Eco Safe 2.0'

Holm Profil B.
AEK = Regelabsenkung 12,00 m.
Pfosten Sigma 100.
Aufstellung in Boden, Homogenbereich HB 1 - FRS.
Menge: 1,000 St

**06.02.0002 SE herstellen*Profil B Pf.Abstand 2m*HB 1**
StL-Nr. 21129203920210
Schutzeinrichtung (SE) einschließlich erforderlicher
systembedingter Arbeiten herstellen. Abgerechnet
wird die Baulänge.
SE 'Eco Safe 2.0 (H1-W4)'

Holm Profil B.
Pfostenabstand 2,00 m.
Aufstellung in Boden, Homogenbereich HB 1 - FRS.
Menge: 48,000 m

**06.02.0003 ÜK/ÜE herstellen*Profil B HB 1**
StL-Nr. 21129227920100
Übergangskonstruktion (ÜK) oder Übergangselement (ÜE)
einschließlich erforderlicher systembedingter Arbeiten
herstellen.
ÜK/ÜE 'Eco Safe 2.0 auf Super Rail'

Holm Profil B.
Aufstellung in Boden, Homogenbereich HB 1 - FRS.
Menge: 1,000 St

**06.02.0004 SE herstellen*Profil B HB 1**
StL-Nr. 21129203920010
Schutzeinrichtung (SE) einschließlich erforderlicher
systembedingter Arbeiten herstellen. Abgerechnet
wird die Baulänge.
SE 'Super Rail (H2-W4-VI4)'

Holm Profil B.
Aufstellung in Boden, Homogenbereich HB 1 - FRS.
Menge: 60,000 m

**06.02.0005 Leitpfosten aufstellen Aufsatzleitpf.*Refl.rechte.weiß Typ R3*Pfeilz.aufgeklebt Halt.a.Abst.H./Di**
StL-Nr. 2112940370025460
Leitpfosten aus Niederdruckpolyäthylen (PE-HD) aufstellen.
Aufsatzleitpfosten, Länge 0,55 m.
Retroreflektoren einseitig, rechteckig, weiß.
Retroreflektoren Typklasse R3.
Pfeilzeichen, rechts-/linksweisend, aufgeklebt.
Stahlhalterung, feuerverzinkt auf Abstandhalter
/Distanzstück.
Menge: 2,000 St
